# Leistungsverzeichnis Dachdeckarbeiten
Leistungsbeschreibung (GAEB 90, DA81)
Währung: EUR
Auftraggeber: Erlus

## Zusätzlicher Text
Leistungsbeschreibung  | Ergoldsbacher E 58 S

Bauvorhaben:  ______________________________________________________

Baustelle:  ______________________________________________________

Bauherr:
______________________________________________________
  Name  Tel.

______________________________________________________
  Straße  PLZ/Ort

Planung:
______________________________________________________
  Name  Tel.

______________________________________________________
  Straße  PLZ/Ort

Bauleitung:
______________________________________________________
  Name  Tel.

______________________________________________________
  Straße  PLZ/Ort

Angebotsabgabe/  ____________________
Submissionstermin:

Abgabeort:  ____________________

Baubeginn:  ________  KW 20 _____

Fertigstellung:  ________  KW 20 _____

  Bieter:  Nach Prüfung:

Angebotssumme netto:  _________________
__________________

______ % Mwst.:  _________________
__________________

Angebotssumme brutto:  _________________
__________________

__________________________________
________________________________
Ort und Datum  Ort und Datum

__________________________________
________________________________
Stempel u. Unterschrift des Bieters  Stempel u.
Unterschrift des Prüfers

## Zusätzlicher Text
Als Bestandteile des Vertrages gelten:

1) Das nachstehende Leistungsverzeichnis

2) Die neuesten Fassungen aller im Vertrag genannten
 DIN-Normen

3) VOB in allen Teilen, wie nachstehend
 VOB Teil A Allgemeine Bestimmungen für die Vergabe von
 Bauleistungen  DIN 1960
 VOB Teil B Allgemeine Vertragsbedingungen für die
 Ausführungen von Bauleistungen  DIN 1961
 VOB Teil C Technische Vorschriften für Bauleistungen
  DIN 18338  Dachdeckerarbeiten
  DIN 18334  Zimmerarbeiten
  DIN 18339  Klempnerarbeiten

4) weitere Normen, z.B.:
 DIN EN 1304  Tondachziegel für überlappende Verlegung
  DIN 1055  Lastenannahmen im Hochbau
  DIN 4108  Wärmeschutz im Hochbau
  DIN 68800  Holzschutz im Hochbau
 DIN 68365 Bauholz für Zimmererarbeiten

5) Die Fachregeln des deutschen Dachdeckerhandwerks

6) Die Richtlinien für die Ausführungen von Metalldächern,
 Außenwandbekleidungen und Bauklempnerarbeiten

7) Die Fachregeln des deutschen Zimmerhandwerks

8) Sonstige einschlägige technische und baupolizeiliche
 Bestimmungen sowie die Unfallverhütungsvorschriften

9) Die Vorschriften der jeweiligen Herstellerwerke in der
 jeweils zum Verlegezeitpunkt gültigen Fassung

10) Die nachfolgenden besonderen Vertragsbedingungen
 als auch nachfolgende Vorbemerkungen

## Zusätzlicher Text
Besondere Vertragsbedingungen :

_________________________________________________________________

## Zusätzlicher Text
Vorbemerkungen:

1)  Die Kenntnis der Baustelle ist Voraussetzung für die Ausarbeitung und Preisgestaltung des Angebotes.

2)  Der Bieter hat die Durchführung seiner Arbeiten mit Bauleitung, Zimmermann, Klempner und ggfs. weiteren Gewerken
 so abzusprechen, dass ein reibungsloser Ablauf gewährleistet ist.

3)  Für die angebotenen Leistungen übernimmt der Bieter die
 Verpflichtung der Vollständigkeit, d.h. Leistungen, die sich
 mit der Ausführung der angefragten Positionen zwangsläufig
 ergeben, hat er mit einzukalkulieren, auch wenn sie im
 Leistungsverzeichnis nicht ausdrücklich erwähnt sind, soweit
 es sich nicht um Nebenleistungen  nach VOB handelt.

4)  Die Mitbenutzung vorhandener Maschinen, Geräte und
 Einrichtungen  anderer Unternehmer ist vom Auftragnehmer
 gesondert mit diesen zu vereinbaren.

5)  Die Nutzung vorhandener Wasser-, Strom- und
 Druckluftanschlüsse wird
 O nach Verbrauch abgerechnet
 O vom Bauherrn kostenlos gestellt
 O mit einer Pauschalsumme von ______
  der Angebotssumme angesetzt

6)  Sämtliche Materialien müssen miteinander unbedenklich
 verarbeitbar und verträglich sein (elektrolytische
 Spannungsreihe, Bitumen-Korrosion etc).

7)  Sämtliches Zubehör und Sonderziegel müssen vom selben
 Herstellerwerk wie der Flächenziegel verwendet werden, um
 Funktion, Passform und Farbe zu garantieren. Vor dem
 Eindecken sind die Farben der Ziegel zu prüfen und gegebenenfalls durch Quermischen auszugleichen.

8)  Sollte ein anderes Fabrikat als die Richtqualität angeboten
 werden, ist vom Bieter die Gleichwertigkeit nachzuweisen.

Architektenvermerk:
Die Angaben im Leistungsverzeichnis sind zu überprüfen,
wenn erforderlich, objektgebunden abzustimmen,
gegebenenfalls zu ergänzen.
Alle Angaben sind als Empfehlung anzusehen und sind rechtlich
gesehen unverbindlich.

## Zusätzlicher Text
Dachform:

O Satteldach
O Walmdach
O Pultdach
O Krüppel-Walmdach

O Umdeckung  O Neudeckung

Dachneigung:  ___________

Trauflänge:  ___________

Sparrenlänge:  ___________

Traufhöhe:  ___________

Dachfläche:  ___________

## Ergoldsbacher E 58 S
Datum: 01.09.17

### 1 Dachdeckungsarbeiten

#### 1.1 Schalung und Lattung

**1.1.1 Aufschieblinge**
Aufschieblinge
an der Traufe aus keilförmig zugeschnittenem Nadelholz
Güteklasse II-III, Keil in die Dachfläche einlaufend in
einer
Länge von  ca____ m,
Querschnitt an der vorderen Traufkante ca._____x_____
mm.
Liefern und handwerksgerechtes Aufbringen auf die
Sparren.
Die Befestigung hat durch korrosionsgeschütze  ____ mm
Drahtstifte zu erfolgen.
Menge: 1,000 St

**1.1.2 Dachschalung**
Dachschalung
Liefern und Aufbringen einer Dachschalung,
Holzschutz nach DIN 68800-1 und Merkblatt für Holz und
Holzwerkstoffe in den FR des DDh
Stärke ca._______ mm, mittlere Brettbreite ______ cm.
Befestigung mit Verbindungmitteln die einen
Korrosionsschutz von  mindestens 12µm (
Fe/Zn-Verzingung) besitzen.
Menge: 1,000 m2

**1.1.3 Dachschalung für Gaupen**
Dachschalung für Gaupen
Schalung von Kleinflächen.
Leistungsbeschreibung wie Pos. 2,
jedoch Kleinfläche/Stck. ca. ______ qm
O Dreiecks-Gaupe
O Schlepp-Gaupe
O Dachhäuschen als
 O Satteldach-Gaupe
 O Walmdach-Gaupe
Menge: 1,000 m2

**1.1.4 Kehlausbildung**
Kehlausbildung
Ausbildung der Kehlen.
Einpassen und zuschneiden der Schalbretter auf
Gehrung einschließlich Materialverschnitt.
Menge: 1,000 m

**1.1.5 Gratausbildung**
Gratausbildung
Ausbildung der Grate.
Einpassen und zuschneiden der Schalbretter
auf Gehrung einschließlich Materialverschnitt unter
Berücksichtigung der in DIN 4108 geforderten
uneingeengten Lüftungsquerschnitte.
Menge: 1,000 m

**1.1.6 Schräge Endausbildung**
Schräge Endausbildung
Ausbildung eines schrägen Ortgangs.
Zuschneiden der Schalbretter entsprechend der
örtlichen Gegebenheiten.
Menge: 1,000 m

**1.1.7 Nut- und Federschalung**
Nut- und Federschalung
Liefern und aufbringen einer Nut- und Federschalung _______ mm dick.
O im Traufbereich
O im Ortgangbereich
O im Bereich der gesamten Dachfläche.
Die Schalung hat mindestens 3 cm unterhalb des
Firstscheitelpunktes zu enden.
Menge: 1,000 m2

**1.1.8 Unterdeckung**
Unterdeckung
O überlappt verfalzt
O verschweißt / verklebt / nahtgesichert
O naht- und perforationssgesichert
Fabrikat __________________________ oder gleichwertig,
angebotenes Fabrikat _______________________________
mit einer Lage __________________________ liefern,
mit mindestens 100 mm Nahtüberdeckung auf der
Dachschalung verlegen und im Nahtbereich mit
korrosionsgeschützten Dachpappstiften ____/____
oberseitig befestigen. Vordeckung muss wie die Schalung
mindestens 3 cm unterhalb des Firstscheitelpunktes
enden.
Die Vordeckung muss an allen aufgehenden Bauteilen
mindestens 15 cm hochgezogen werden.
Unterdeckbahn mit mindestens 100 mm Höhenüberdeckung
(Werksangabe beachten) liefern und aufbringen.
An aufgehenden Bauteilen muss die Unterdeckbahn
mindestens
15 cm hochgezogen werden.
Der sd-Wert hat
O  <  0,3 m
O  >  0,3 m zu betragen.
Menge: 1,000 m2

**1.1.9 Unterspannbahn**
Unterspannbahn
O überlappt verfalzt
O  verschweißt / verklebt / nahtgesichert
O  naht- und perforationssgesichert

Fabrikat __________________________ oder gleichwertig,
angebotenes Fabrikat _____________________________
Unterspannbahn mit bis zu 400 mm Höhenüberdeckung
(Werksangabe beachten) liefern und aufbringen.
An aufgehenden Bauteilen muss die Unterspannbahn
mindestens 15cm hochgezogen werden.
Der sd-Wert hat
O <  0,3 m
O  >  0,3 m zu betragen.
Menge: 1,000 m2

**1.1.10 Unterdach, wasserdicht**
Unterdach, wasserdicht
(evtl. in Verbindung mit Vordeckung)
bestehend aus einer Lage
O Bitumschweißbahn G 200 S4
 Fabrikat ______________________________ oder
 gleichwertig, angebotenes Fabrikat
 _____________________________________
O Elastomerbitumenschweißbahn PYE PV 200 S5
 Fabrikat ______________________________ oder
 gleichwertig, angebotenes Fabrikat
 _____________________________________
O hochpolymerer Dachbahn
 Fabrikat ______________________________ oder
 gleichwertig, angebotenes Fabrikat
________________________________
unter der Überdeckung mit korrosionsgeschützen
Dachpappstiften___/___verdeckt genagelt und in der
Höhen- sowie Seitenüberdeckung homogen verschweißt.
Das Unterdach wird über die trapezförmige Konterlattung
geführt.
Das Unterdach muss an allen aufgehenden Bauteilen mind.
15 cm hochgeführt werden.
Menge: 1,000 m2

**1.1.11 Unterdach, regensicher**
Unterdach, regensicher
(evtl. in Verbindung mit Unterdeckung)
O im Trauf-Schneefangbereich ca. _______m hoch
O im Bereich der Aufschieblinge ca. ______ m hoch
O im Bereich der gesamten Dachfläche
bestehend aus einer Lage.
O Bitumschweißbahn G 200 S4
 Fabrikat ___________________________ oder
 gleichwertig, angebotenes Fabrikat
 _________________________________
O Elastomerbitumenschweißbahn PYE PV 200 S5
 Fabrikat ___________________________ oder
 gleichwertig, angebotenes Fabrikat
 ___________________________________
unter der Überdeckung mit korrosionsgeschützen
Dachpappstiften ___/___ verdeckt genagelt und in der
Höhen- sowie Seitenüberdeckung homogen verschweißt.
Die Konterlattung liegt offen auf der Schweißbahn.
Das Unterdach muss an allen aufgehenden Bauteilen mind.
15 cm hochgeführt werden.
Menge: 1,000 m2

**1.1.12 Rückseitiger Anschluss an aufgehende Bauteile**
Rückseitiger Anschluss an aufgehende Bauteile
- Wasserabweiser
aus
O hochreißfester Schalungsbahn  Zuschnitt ca. _____ cm
O G 200 S4 Bitumenschweißbahn  Zuschnitt ca. _____ cm
O 2-fach gekantetem Blech  Zuschnitt ca. _____ cm
liefern und anbringen hinter
O Wohnraumfenstern
O Dachfenstern
O Sanitärentlüftern
O Kaminen
O _________________
Menge: 1,000 m

**1.1.13 Blecheinklebearbeiten**
Blecheinklebearbeiten
Schleppstreifen aus
O Glasvlies
O Glasgewebe
armierter Bitumendachbahn _________
Stärke _________ mm als Verstärkung
O im Übergang Schalung/Tropfblech verlegen
O an evtl. aufgehenden Bauteilen
auf der Schalung mechanisch befestigen. Vorgesehener
Klebebereich am Blech muss mit bituminöser Voranstrichemulsion 1x gestrichen werden. Etwaige
Dehnungsausgleiche müssen fachgerecht abgedichtet
werden.
Menge: 1,000 m

**1.1.14 Konterlattung**
Konterlattung
Liefern und Aufbringen,
Zuordnung der Sortierklassen nach DIN 4047-1 zu
Festigkeitsklassen nach DIN EN 338 Güteklasse S 10/ C
24, Holzschutz nach DIN 68800-1 und Merkblatt für Holz
und Holzwerkstoffe in den FR des DDh
mit einem Lattenquerschnitt von
O 30/50mm
O 24/48 mm, 2 x
O 40/60mm
O 40/80mm
O 30/50 mm, 2 x
O 40/100 mm
O 60/60mm
O ___/___/___mm trapezförmig
Sparrenabstand ca. _______ cm
Befestigung mit Verbindungmitteln die einen
Korrosionsschutz von  mindestens 12µm (
Fe/Zn-Verzingung) besitzen.
Menge: 1,000 m2

**1.1.15 Traglattung**
Traglattung
für die nachstehende Flachdachpfannendeckung,
Dachneigung _______°, bestehend aus Nadelholz
Zuordnung der Sortierklassen nach DIN 4047-1 zu
Festigkeitsklassen nach DIN EN 338 Güteklasse S 10/ C
24, Holzschutz nach DIN 68800-1 und Merkblatt für Holz
und Holzwerkstoffe in den FR des DDH Befestigung mit
Verbindungmitteln die einen Korrosionsschutz von
mindestens 12µm( Fe/Zn-Verzingung) besitzen.

mit einem Lattenquerschnitt von
O 30/50 mm
O 40/60 mm
liefern und winkelrecht auf der bauseitigen
Holzunterkonstruktion befestigen.
Sparrenabstand ca. ______ cm.
Menge: 1,000 m2

**1.1.16 Traglattung für Sattel-Gaupen**
Traglattung für Sattel-Gaupen
für die nachstehende Flachdachpfannendeckung,
Dachneigung _____°, bestehend aus Nadelholz,
Gefährdungsklasse 0,
Sortierklasse nach  DIN 4047-1, S10,
mit einem Lattenquerschnitt von
O 30/50 mm
O 40/60 mm
liefern und winkelrecht mit korrosionsgeschützten
Drahtstiften auf der bauseitigen Holzunterkonstruktion
befestigen.
Sparrenabstand ca. ________ cm.
  Stck. ca. ______ qm
Menge: 1,000 m2

**1.1.17 Traglattung für Walm-Gaupen**
Traglattung für Walm-Gaupen
für die nachstehende Flachdachpfannendeckung,
Dachneigung _____°, bestehend aus Nadelholz,
Gefährdungsklasse 0,
Sortierklasse nach  DIN 4047-1, S10,
mit einem Lattenquerschnitt von
O 30/50 mm
O 40/60 mm
liefern und winkelrecht mit korrosionsgeschützten
Drahtstiften auf der bauseitigen Holzunterkonstruktion
befestigen.
Sparrenabstand ca. ________ cm.
  Stck. ca. ______ qm
Menge: 1,000 m2

**1.1.18 Traglattung für Schlepp-Gaupen**
Traglattung für Schlepp-Gaupen
für die nachstehende Flachdachpfannendeckung,
Dachneigung _____°, bestehend aus Nadelholz,
Gefährdungsklasse 0,
Sortierklasse nach  DIN 4047-1, S10,
mit einem Lattenquerschnitt von
O 30/50 mm
O 40/60 mm
liefern und winkelrecht mit korrosionsgeschützten
Drahtstiften auf der bauseitigen Holzunterkonstruktion
befestigen.
Sparrenabstand ca. ________ cm.
  Stck. ca. ______ qm
Menge: 1,000 m2

**1.1.19 Traglattung für Kleinflächen**
Traglattung für Kleinflächen
für die nachstehende Flachdachpfannendeckung,
Dachneigung _____°, bestehend aus Nadelholz,
Gefährdungsklasse 0,
Sortierklasse nach  DIN 4047-1, S10,
mit einem Lattenquerschnitt von
O 30/50 mm
O 40/60 mm
liefern und winkelrecht mit korrosionsgeschützten
Drahtstiften auf der bauseitigen Holzunterkonstruktion
befestigen.
Sparrenabstand ca. ________ cm.
  Stck. ca. ______ qm
Menge: 1,000 m2

**1.1.20 Kehllattung**
Kehllattung
Einpassen und zuschneiden der Lattung auf Gehrung
einschließlich Materialverschnitt.
Menge: 1,000 m

**1.1.21 Gratlattung**
Gratlattung
Einpassen und zuschneiden der Lattung auf Gehrung
einschließlich Materialverschnitt.
Menge: 1,000 m

**1.1.22 Traufbohlen**
Traufbohlen
Liefern und montieren
Zuordnung der Sortierklassen nach DIN 4047-1 zu
Festigkeitsklassen nach DIN EN 338 Güteklasse S 10/ C
24 Holzschutz nach DIN 68800-1 und Merkblatt für Holz
und Holzwerkstoffe in den FR des DDH, Befestigung mit
Verbindungmitteln die einen Korrosionsschutz von
mindestens 12µm ( Fe/Zn-Verzingung) besitzen.
mit
O trapezförmigem Querschnitt
 in einer vorderen Höhe von ca. _____ mm,
 einer hinteren Höhe von ca. _____ mm und einer
Bohlenbreite von ca. _____ mm liefern, aufbringen
O geradem Querschnitt und auf die Konterlattung
aufgesetztem Keil, in einer Höhe von ca. ____ mm
und einer Bohlenbreite von ca. ____ mm liefern und
  auf Keile ___/___ mm aufbringen
Menge: 1,000 m

**1.1.23 Trauflatte**
Trauflatte
O Stehende Latte
O Doppellatte
O Dreifachlatte
aus Nadelholz DIN 68 365 der Güteklasse ______,
im Querschnitt wie die vorstehende Traglattung.
Die Befestigung hat durch korrosionsgeschützte
Drahtstifte, Länge ______ zu erfolgen.
Menge: 1,000 m

**1.1.24 Gratlatte**
Gratlatte
Gratlatte fachgerecht nach Werksvorschrift aufbringen
O für gemörtelten Grat
O für Trockenfirst  auf Gratlattenhaltern
einschließlich aller Nebenarbeiten und
Materialverschnitt.
Menge: 1,000 m

**1.1.25 Firstlatte**
Firstlatte
Firstlatte fachgerecht nach Werksvorschrift aufbringen
O für gemörtelten, sturmgesicherten First
O für Trockenfirst auf Firstlattenhalter
einschließlich aller Nebenarbeiten und
Materialverschnitt.
Menge: 1,000 m

#### 1.2 Dacheindeckung E 58 S

**1.2.1 Fabrikat Ergoldsbacher mit E 58 S**
Fabrikat Ergoldsbacher mit E 58 S
nach DIN EN 1304,
Beständigkeit mind. 150 Frost-Tau-Wechsel nach DIN EN
539-2,
mit doppelter Kopf- und Seitenverfalzung, 1. Sorte,
mittlere Lattweite 34,5 cm, Regeldachneigung 22°
im Windkanal geprüfter Regeneintragssicherheit
VKF klassifiziert mit Hagelwiderstandsklasse 4

in den Farben
O Naturrot
O Rot engobiert
O Kupferbraun engobiert
O Brazilbraun engobiert
O Anthrazit engobiert

O Autunno engobiert
O Rustik engobiert
O Ecotta engobiert
O Maroon edelengobiert
O Wurzelholz edelengobiert
O Diamantschwarz edelengobiert

Komplett einschließlich Liefern und Aufbringen.
Menge: 1,000 m2

**1.2.2 Gaupen - Dacheindeckung**
Gaupen - Dacheindeckung
Fabrikat und Modell wie vor beschrieben
passend zur vorstehenden Dacheindeckung,
jedoch für
O Satteldach-Gaupe
O Walmdach-Gaupe
O Trapez-Gaupe
O Schlepp-Gaupe
O Dreiecks-Gaupe
Eindecken der einzelnen Gaupe Stck./qm _____,
einschließlich aller Nebenarbeiten wie z.B. eindecken /
herstellen erforderlicher Anschlüsse / Übergänge zum
Hauptdach.
Menge: 1,000 m2

**1.2.3 Firstanschlussausbildung**
Firstanschlussausbildung
Fabrikat und Modell wie vor beschrieben
an First und aufgehenden Bauteilen wie Kaminen, Gaupen,
Wohnraumfenstern und sonstigen Dachdurchbrüchen,
passend in Form und Farbe zur vorstehenden Deckung mit
O Firstanschlusspfannen
O Firstanschlussschiebepfannen
und sonstigen etwaig benötigten Firstanschlussortgangpfannen eindecken.
Menge: 1,000 m

**1.2.4 Firstanschlusslüftungsausbildung**
Firstanschlusslüftungsausbildung
Fabrikat und Modell wie vor beschrieben
an First und aufgehenden Bauteilen wie Kaminen, Gaupen,
Wohnraumfenstern und sonstigen Dachdurchbrüchen
passend in Form und Farbe zur vorstehenden Deckung
eindecken mit Firstanschlussschiebelüfterziegeln
und sonstigen etwaig benötigten
Firstanschlussortgangpfannen.
Lüftungsquerschnitt 9 cm² / Stück.
Menge: 1,000 m

**1.2.5 Pultdachabschlussausbildung**
Pultdachabschlussausbildung
Fabrikat und Modell wie vor beschrieben
Pultdachziegeln und sonstigen etwaig benötigten
Pultortgangziegeln passend in Form und Farbe zur
vorstehenden Deckung eindecken.
Pultdachziegel müssen, wie Ortgangziegel, zusätzlich
befestigt werden.
Menge: 1,000 m

**1.2.6 Ortgangausbildung**
Ortgangausbildung
Fabrikat und Modell wie vor beschrieben
Sämtliche Pfannen am Ortgang sind korrosionsgeschützt
zu befestigen. Ortgangausbildung mit

O Flachdachortgangpfannen mit gekröpftem
Ortgangsteg, welche eine genaue geradlinige
 Ortgangkante ergeben

O Flachdachpfannen-Doppelwulst und Ortgangüberstand
über Mauer / Zahnleiste etc.
 auch für linke FLäche / Anschlüsse an Fenstern etc.
Menge: 1,000 m

**1.2.7 Ortgangausbildung mit Ortgangbrettern,**
Ortgangausbildung mit Ortgangbrettern,
gehobelt
nach DIN 68 365 Güteklasse I,
imprägniert nach DIN 68 800, eindecken mit
O stehendem Windbrett 30/180, überstehend, korrosionsgeschützt befestigt und Eindeckung mit innenliegender
 Ortgangrinne (durch Spengler eingebaut).
O stehendem Windbrett 30/180 und liegendem Windbrett 24/180, korrosionsgeschützt befestigt.
O Zahnleiste 30/180 unter der Lattung angesetzt
 welche vom Ortgangziegel ( Pos.___ ) überdeckt wird.
Menge: 1,000 m

**1.2.8 Lüftungspfanne, Lüftungsquerschnitt 9 cm²/Stck**
Lüftungspfanne, Lüftungsquerschnitt 9 cm²/Stck
Fabrikat und Modell wie vor beschrieben
passend zur in Pos. _____ beschriebener Dacheindeckung,
Lüftungsquerschnitt 9 cm²/Stck. an Grat und First nach
Angabe einsetzen.
Menge: 1,000 St

**1.2.9 Schneefangpfanne**
Schneefangpfanne
Fabrikat und Modell wie vor beschrieben
liefern und fachgerecht montieren
in Stück pro m²
Menge: 1,000 St

**1.2.10 Erlus System Alu-Sanlüfter DN 125, komplett**
Erlus System Alu-Sanlüfter DN 125, komplett
pulverbeschichtet,
NW 70/100/125 mit unterseitigem Anschlussschlauch (70
cm)
und UD Manschette, regensicher,
passend in Farbe und Form an vorstehende Deckung
fachgerecht einbauen oder anschließen,
einschließlich aller Ausschnitte in Schalung und
Unterbahn.
Menge: 1,000 St

**1.2.11 Erlus System Alu-Antennenhaube einschl. Grundplatte,**
Erlus System Alu-Antennenhaube einschl. Grundplatte,
mit Antennendurchgangsmanschette, pulverbeschichtet,
passend in Form und Farbe zur vorstehenden Deckung
liefern, fachgerecht einbauen oder anschließen inkl.
aller Ausschnitte in Lattung, Schalung oder
Unterspannbahn.
Menge: 1,000 St

**1.2.12 Erlus System Alu-Durchführungspfanne für Solaranlagen**
Erlus System Alu-Durchführungspfanne für Solaranlagen
zur Durchführung von Solarthermieanschlüssen,  Ø 58 mm
passend in Form und Farbe zur vorstehenden Deckung
liefern, fachgerecht einbauen oder anschließen inkl.
aller Ausschnitte in Lattung, Schalung oder
Unterspannbahn.
Menge: 1,000 St

**1.2.13 Erlus System Alu-Solarträger einschl. Grundplatte,**
Erlus System Alu-Solarträger einschl. Grundplatte,
Alu Solarhalterung mit Langlochaufnahme auf einer
Grundplatte, Aluminium, pulverbeschichtet,
passend in Form und Farbe zur vorstehenden Deckung
liefern, fachgerecht einbauen.
Die Befestigung erfolgt mit den mitgelieferten V2A
Schrauben in die Traglattung und Holzbohle. Anzahl der
Halterung richtet sich nach Kollektorgröße ca.
_________Stck.
Menge: 1,000 St

**1.2.14 Erlus Universal Solarmodulstütze inkl. Lüftungsziegel als Set**
Erlus Universal Solarmodulstütze inkl. Lüftungsziegel
als Set
höhenverstellbar von 56-88 cm, Fuß aus Alu,
Haken aus Edelstahl, inkl. Schrauben
liefern und montieren.
Menge: 1,000 St

**1.2.15 Erlus System Alu-Schneefanggitterhalter mit Grundplatte incl. Gitter**
Erlus System Alu-Schneefanggitterhalter mit Grundplatte
incl. Gitter
pulverbeschichtet,
passend in Form und Farbe zur vorstehenden Deckung
liefern und fachgerecht einbauen.
Die Befestigung erfolgt mit den mitgelieferten
V2A-Schrauben.
einschl. Schneefanggitter (in 3 m Länge)
Höhe 20 cm, pulverbeschichtet, einbauen
Menge: 1,000 m

**1.2.16 Erlus System Schneefanggitter**
Erlus System Schneefanggitter
Höhe 20 cm,  (in 3 m Länge)
pulverbeschichtet,
liefern und montieren
Menge: 1,000 m

**1.2.17 Erlus System Alu-Rundholzhalter mit Grundplatte incl. Rundrohr**
Erlus System Alu-Rundholzhalter mit Grundplatte incl.
Rundrohr
pulverbeschichtet
passend in Form und Farbe zur vorstehenden Deckung
liefern und fachgerecht einbauen.
Die Befestigung erfolgt mit den mitgelieferten
V2A-Schrauben.
Rundholz in kesseldruckimprägnierter Ausführung mit
etwa
140 mm Durchmesser liefern und in die Erlus
Rundholzhaken
einbauen.
Menge: 1,000 m

**1.2.18 Erlus System Alu-Schneefangdoppelrohrhalter incl. Rohr und Rohrverbinder**
Erlus System Alu-Schneefangdoppelrohrhalter incl. Rohr
und Rohrverbinder
einschl. der Grundplatte, pulverbeschichtet,
passend in Form und Farbe zur vorstehenden Deckung
liefern und fachgerecht einbauen.
Die Befestigung erfolgt mit den mitgelieferten
V2A-Schrauben.
einschl. Alu-Schneefanggrundrohre mit 40 mm
Durchmesser,
in 2m Länge,  pulverbeschichtet, sowie Rohrverbinder.
Menge: 1,000 m

**1.2.19 Erlus System Alu-Steigtritt einschl. einer Grundplatte,**
Erlus System Alu-Steigtritt einschl. einer Grundplatte,
pulverbeschichtet,
geprüft nach DIN EN 516 ohne den Einbau zusätzlicher
Stützlatten.
liefern und gemäß Herstellervorschrift und DIN 18160-5
in vorstehende Deckung einbauen.
Menge: 1,000 St

**1.2.20 Erlus System Alu-Rost 46 cm einschl. zwei Grundplatten,**
Erlus System Alu-Rost 46 cm einschl. zwei Grundplatten,
pulverbeschichtet,
geprüft nach DIN EN 516 ohne den Einbau zusätzlicher
Stützlatten.
liefern und gemäß Herstellervorschrift und DIN 18160-5
in vorstehende Deckung einbauen.
Menge: 1,000 St

**1.2.21 Erlus System Alu-Rost 80 cm einschl. zwei Grundplatten,**
Erlus System Alu-Rost 80 cm einschl. zwei Grundplatten,
pulverbeschichtet,
geprüft nach DIN EN 516 ohne den Einbau zusätzlicher
Stützlatten.
liefern und gemäß Herstellervorschrift und DIN 18160-5
in vorstehende Deckung einbauen.
Menge: 1,000 St

**1.2.22 Erlus System Alu-Laufrosthalter unbeschichtet mit Grundplatte**
Erlus System Alu-Laufrosthalter unbeschichtet mit
Grundplatte
pulverbeschichtet,
geprüft nach DIN EN 516 ohne den Einbau zusätzlicher
Stützlatten.
liefern und gemäß Herstellervorschrift und DIN 18160-5
in vorstehende Deckung einbauen.
Menge: 1,000 St

**1.2.23 Erlus System Alu-Verlängerungsrost mit Grundplatte**
Erlus System Alu-Verlängerungsrost mit Grundplatte
und V2A-Lasche 80 cm,
pulverbeschichtet,
geprüft nach DIN EN 516 ohne den Einbau zusätzlicher
Stützlatten.
liefern und gemäß Herstellervorschrift und DIN 18160-5
in vorstehende Deckung einbauen.
Menge: 1,000 St

**1.2.24 Erlus- System Alu- Leiter- und Sicherheitsdachhaken mit Grundplatte**
Erlus- System Alu- Leiter- und Sicherheitsdachhaken mit
Grundplatte
Typ A, nach DIN EN 517
Oberteil nur in rotbraun oder schwarz

liefern und gemäß Einbauanleitung der Erlus AG und UVV
der Bauberufsgenossenschaft einbauen
oder gleichwertig, angebotenes Fabrikat:

liefern und gemäß Einbauanleitung und UVV der
Bauberufsgenossenschaft einbauen.
Menge: 1,000 St

**1.2.25 Erlus/ Klöber Sanitärlüfter DN 125**
Erlus/ Klöber Sanitärlüfter DN 125
mit Kunststoffgrundplatte,  Vendukt,
70 cm Flexschlauch,  125/100/70
rotbraun oder schwarz
passend in Form an vorstehende Deckung
fachgerecht einbauen oder anschließen,
einschließlich aller Ausschnitte in Schalung und
Unterbahn.
Menge: 1,000 St

**1.2.26 Erlus/ Klöber Thermenadapter**
Erlus/ Klöber Thermenadapter
System 80/125 einschl. Kunststoffgrundplatte,
rotbraun oder schwarz
passend in Form an vorstehende Deckung
fachgerecht einbauen oder anschließen,
einschließlich aller Ausschnitte in Schalung und
Unterbahn.
Menge: 1,000 St

**1.2.27 Erlus/ Klöber Antennenhaube DN 125**
Erlus/ Klöber Antennenhaube DN 125
einschl. Kunststoffgrundplatte,
rotbraun oder schwarz
passend in Form an vorstehende Deckung
fachgerecht einbauen oder anschließen,
einschließlich aller Ausschnitte in Schalung und
Unterbahn.
Menge: 1,000 St

**1.2.28 Andeckarbeiten**
Andeckarbeiten
an vom Spengler eingesetzte Einfassungen:
Abgemessen werden alle Anschlussseiten.
O Kamineinfassungen
O Dunstrohreinfassungen
O Antenneneinfassungen
O Wandanschlüsse
O ______________________

Die Ausführungen der Andeckarbeiten erfolgt fachgerecht
inkl. aller möglichen Nebenarbeiten, wie z.B. Anhängen,
Einschneiden etc. , jedoch keine Doppelwulstziegel
Menge: 1,000 m

**1.2.29 Kehlausbildung offen**
Kehlausbildung offen
Blechkehle beidseitig fachgerecht eindecken und die
Ausspitzer korrosionsgeschützt befestigen.
Menge: 1,000 m

**1.2.30 Kaltengobe**
Kaltengobe
Streichen von Schnittkanten im Bereich von Kehlen,
Anschlüssen, Fenstern etc.
Bestelleinheit 0,25 ltr.
Menge: 1,000 m

**1.2.31 Brandmauer-Überbrückungen**
Brandmauer-Überbrückungen
durch beidseitiges Abschneiden der an der Mauer
anlaufenden Traglattung und Aufdübeln von verzinkten
Stahlblechwinkeln 1,38 mm stark, ca. 10 cm Zuschnitt, 2
Metalldübel M 6.
An den beiden Schmalseiten sind die Dachziegel in einem
Streifen 30 cm breit mit Kalk-Zementmörtel
aufzumörteln.
Breite des Schutzstreifens im Beton 1,28 m, Länge der
Stahlblechwinkel rd. 1,7 m, Mörtelbett 2x30 cm.
Abgerechnet wird das Längenmaß der Brandmauer.
Menge: 1,000 m

**1.2.32 Traufenschutzband**
Traufenschutzband
10 cm Höhe  (in 5 m Rollen)
liefern und montieren
Menge: 1,000 m

**1.2.33 Traufenlüfterkamm**
Traufenlüfterkamm
Kunststoff, 1m lang
liefern und montieren
Menge: 1,000 m

**1.2.34 Windsogsicherung Ortgang / Grad / Walm**
Windsogsicherung Ortgang / Grad / Walm
durch ERLUS Universal-Sturmklammer  I oder II,
aus  federhartem Edelstahl,
Ziegel / Klammerbemessungslast geprüft nach EN 14437,
Ausführung nach Fachregeln des DDH, Ermittlung nach
Windsogberechnungsprogramm der Erlus AG unter
www.erlus.de/windsogsicherung liefern und einbauen.
Befestigungsschema:
O 1:1
O 1:2
O 1:3
Sturmklammertyp:  ERLUS Universal Sturmklammer I
  ERLUS Universal Sturmklammer II
Menge: 1,000 m2

**1.2.35 Windsogsicherung Kehlbereich / Gauben / Kamine / etc.**
Windsogsicherung Kehlbereich / Gauben / Kamine / etc.
durch ERLUS Universal-Sturmklammer  I oder II,
aus  federhartem Edelstahl,
Ziegel / Klammerbemessungslast geprüft nach EN 14437,
Ausführung nach Fachregeln des DDH,

Befestigungsschema:
O 1:1
O 1:2
O 1:3
Ausführung wie Ortgang

Sturmklammertyp:  ERLUS Universal Sturmklammer I
  ERLUS Universal Sturmklammer II
Menge: 1,000 St

**1.2.36 Windsogsicherung Innenbereich**
Windsogsicherung Innenbereich
durch ERLUS Universal-Sturmklammer  I oder II,
aus  federhartem Edelstahl,
Ziegel / Klammerbemessungslast geprüft nach EN 14437,
Ausführung nach Fachregeln des DDH, Ermittlung nach
Windsogberechnungsprogramm der Erlus AG unter
www.erlus.de/windsogsicherung liefern und einbauen.
Befestigungsschema:
O 1:1
O 1:2
O 1:3
Sturmklammertyp:  ERLUS Universal Sturmklammer I
  ERLUS Universal Sturmklammer II
Menge: 1,000 m2

**1.2.37 Windsogsicherung Pultbereich**
Windsogsicherung Pultbereich
durch ERLUS Universal-Sturmklammer  I oder II,
aus  federhartem Edelstahl,
Ziegel / Klammerbemessungslast geprüft nach EN 14437,
Ausführung nach Fachregeln des DDH, Ermittlung nach
Windsogberechnungsprogramm der Erlus AG unter
www.erlus.de/windsogsicherung liefern und einbauen.
Befestigungsschema:
O 1:1
O 1:2
O 1:3
Sturmklammertyp:  ERLUS Universal Sturmklammer I
  ERLUS Universal Sturmklammer II
Menge: 1,000 m2

**1.2.38 Windsogsicherung Traufbereich**
Windsogsicherung Traufbereich
durch ERLUS Universal-Sturmklammer  I oder II,
aus  federhartem Edelstahl,
Ziegel / Klammerbemessungslast geprüft nach EN 14437,
Ausführung nach Fachregeln des DDH, Ermittlung nach
Windsogberechnungsprogramm der Erlus AG unter
www.erlus.de/windsogsicherung liefern und einbauen.
Befestigungsschema:
O 1:1
O 1:2
O 1:3
Sturmklammertyp:  ERLUS Universal Sturmklammer I
  ERLUS Universal Sturmklammer II
Menge: 1,000 m2

**1.2.39 Windsogsicherung Firstbereich**
Windsogsicherung Firstbereich
durch ERLUS Universal-Sturmklammer  I oder II,
aus  federhartem Edelstahl,
Ziegel / Klammerbemessungslast geprüft nach EN 14437,
Ausführung nach Fachregeln des DDH, Ermittlung nach
Windsogberechnungsprogramm der Erlus AG unter
www.erlus.de/windsogsicherung liefern und einbauen.
Befestigungsschema:
O 1:1
O 1:2
O 1:3
Sturmklammertyp:  ERLUS Universal Sturmklammer I
  ERLUS Universal Sturmklammer II
Menge: 1,000 m2

**1.2.40 Grat gemörtelt**
Grat gemörtelt
Fabrikat und Modell wie vor beschrieben
einschließlich Beischroten mit Firstziegel
O Nr. 15
O Nr. 15 Lü  (Verlegung ohne Querschlag)
O Nr. 18
O Nr. 19 Lü  (Verlegung ohne Querschlag)
O Nr. 21

O farblich zur Dachfläche abgestimmtem Kalkzementmörtel
O naturbelassenem Kalkzementmörtel verlegen.

Eine mechanische Fixierung der Gratziegel erfolgt durch
:
O Abhängen mit Kupferdraht und Befestigung mit
geriffelten
 Kupferschiefernägeln 28/35 mm
O Abhängen mit korrosionsgeschütztem Bindedraht und
 feuerverzinkten Schiefernägeln 28/ 35 mm.
O Befestigung mit Gratklammern
Menge: 1,000 m

**1.2.41 Walmkappe gemörtelt**
Walmkappe gemörtelt
Fabrikat und Modell wie vor beschrieben
für Firstziegel
O Nr. 15
O Nr. 15 Lü  (Verlegung ohne Querschlag)
O Nr. 18
O Nr. 19 Lü  (Verlegung ohne Querschlag)
O Nr. 21

fachgerecht, wie in vorstehender Pos. festgelegt,
aufbringen und nötigenfalls zuschneiden.
Menge: 1,000 St

**1.2.42 First gemörtelt**
First gemörtelt
Fabrikat und Modell wie vor beschrieben
mit Firstziegel
O Nr. 15
O Nr. 15 Lü  (Verlegung ohne Querschlag)
O Nr. 18
O Nr. 19 Lü  (Verlegung ohne Querschlag)
O Nr. 21

O farblich zur Dachfläche abgestimmtem Kalkzementmörtel
O naturbelassenen Kalkzementmörtel verlegen.

Eine mechanische Fixierung der Gratziegel erfolgt durch
:
O Abhängen mit Kupferdraht und Befestigung mit
geriffelten
 Kupferschiefernägeln 28/35 mm
O Abhängen mit korrosionsgeschütztem Bindedraht und
 feuerverzinkten Schiefernägeln 28/ 35 mm.
O Befestigung mit Firstklammern
Menge: 1,000 m

**1.2.43 Firstabschlussziegel gemörtelt**
Firstabschlussziegel gemörtelt
Fabrikat und Modell wie vor beschrieben
für Firstziegel
O Nr. 15
O Nr. 15 Lü  (Verlegung ohne Querschlag)
O Nr. 18
O Nr. 19 Lü  (Verlegung ohne Querschlag)
O Nr. 21

in fachgerecht wie in Pos. _______ festgelegt
aufbringen.
Menge: 1,000 St

**1.2.44 Erlus-Trockengrat mit Erlus-Rollenlüfterband**
Erlus-Trockengrat mit Erlus-Rollenlüfterband
Fabrikat und Modell wie vor beschrieben
oder gleichwertig, angebotenes Fabrikat
einschließlich Beischroten mit Firstziegel _________
auf die in gesondert ausgeschriebener Unterkonstruktion
mit zusätzlichem als Flugschneesicherung eingebrachtem
ERLUS Alu-Rollenlüfterband in der Breite von ca. 28 cm
mit passenden Firstklammern befestigen.
Erlus-Rollenlüfterband : Freier Lüftungsquerschnitt 160
cm²/m
Menge: 1,000 m

**1.2.45 Erlus-Trockenfirst mit Erlus-Rollenlüfterband**
Erlus-Trockenfirst mit Erlus-Rollenlüfterband
Fabrikat und Modell wie vor beschrieben
oder gleichwertig, angebotenes Fabrikat
mit Firstziegel _________
auf die in gesondert ausgeschriebener Unterkonstruktion
mit zusätzlichem als Flugschneesicherung eingebrachtem
ERLUS Alu-Rollenlüfterband in der Breite von ca. 28 cm
mit passenden Firstklammern befestigen.
Erlus-Rollenlüfterband : Freier Lüftungsquerschnitt 160
cm²/m
Menge: 1,000 m

**1.2.46 Lüftungsgrat**
Lüftungsgrat
Fabrikat System Erlus einschließlich Beischroten,
mit Firstziegel Nr. _____  fachgerecht, nach
Werksvorschrift
auf in Pos. _____  ausgeschriebene Unterkonstruktion
aufbringen.
Einschließlich aller etwaig nötigen Materialien und
Nebenleistungen (Alu-Rollenlüfterband, keramische
Verlängerungsplatte, Klammern etc.)
Menge: 1,000 m

**1.2.47 Walmkappe für Lüftungsfirst bzw. Trockenfirst**
Walmkappe für Lüftungsfirst bzw. Trockenfirst
Fabrikat und Modell wie vor beschrieben
für Firstziegel Nr. ________ halbrund, fachgerecht, wie
in vorstehender Position festgelegt, aufbringen und
nötigenfalls zuschneiden.
Menge: 1,000 St

**1.2.48 Lüftungsfirst**
Lüftungsfirst
Fabrikat System ERLUS auf Unterdruck basierend
mit Firstziegel Nr. _____ fachgerecht, nach
Werksvorschrift
auf die in Pos. _____ ausgeschriebnene
Unterkonstruktion auffbringen.
Einschließlich aller nötigen Materialien und
Nebenleistungen (Klammern, Lüftungsband, etc.).
Menge: 1,000 m

**1.2.49 Firstabschluss für Lüftungsfirst**
Firstabschluss für Lüftungsfirst
Fabrikat und Modell wie vor beschreiben
Passend zu Firstziegel ________________ fachgerecht,
wie in vorstehender Position festgelegt, aufbringen
und nötigenfalls zuschneiden.
Menge: 1,000 St

**1.2.50 Erlus System Alu-Firstendscheibe**
Erlus System Alu-Firstendscheibe
liefern und als An- und Abschluss der Firsteindeckung
montieren.
Menge: 1,000 St

**1.2.51 Dachfenster - Dachausstieg**
Dachfenster - Dachausstieg
Fabrikat Erlus
Größe ca. 450 x 550 mm mit Einfach-Verglasung aus
Ein-scheiben-Sicherheitsglas, hagelsicher, liefern und
fachgerecht gemäß Herstellervorschrift einbauen,
einschließlich aller nötigen Ausschnitte.
Ausführung, für das Modells wie vor beschrieben,
seitlich zu öffnen, in
O verzinkt und farbbeschichtet  rotbraun oder schwarz
O Vollkupfer
Menge: 1,000 St

**1.2.52 Wohnraumdachfenster**
Wohnraumdachfenster
Fabrikat __________________________ oder gleichwertig,
angebotenes Fabrikat ___________________
Größe  _____ / _____ cm
Details  ____________
liefern und fachgerecht in die vorstehende Deckung einsetzen einschließlich Herstellen aller nötigen
Ausschnitte
in der Unterkonstruktion.
Ein Einbau von Wechseln ist
O erforderlich
O nicht erforderlich
Menge: 1,000 St

#### 1.3 Reserve - Ziegel

*Hinweis*
Fabrikat Ergoldsbacher E 58 S
in Form und Farbe zur Eindeckung passend liefern und an
angewiesener Stelle auf der Baustelle einlagern.

**1.3.1 Standartpfanne**
Menge: 1,000 St

**1.3.2 Ortgangpfanne links**
Menge: 1,000 St

**1.3.3 Ortgangpfanne rechts**
Menge: 1,000 St

**1.3.4 Doppelwulstpfanne**
Menge: 1,000 St

**1.3.5 Firstanschlusspfanne**
Menge: 1,000 St

**1.3.6 Firstanschluss-Ortgangpfanne links**
Menge: 1,000 St

**1.3.7 Firstanschluss-Ortgangpfanne rechts**
Menge: 1,000 St

**1.3.8 Firstanschluss-Doppelwulstpfanne**
Menge: 1,000 St

**1.3.9 Firstanschluss-Schiebepfanne**
Menge: 1,000 St

**1.3.10 Firstanschluss-Schiebeortgang links**
Menge: 1,000 St

**1.3.11 Firstanschluss-Schiebeortgang rechts**
Menge: 1,000 St

**1.3.12 Firstanschluss-Lüfter-Schiebepfanne**
Menge: 1,000 St

**1.3.13 Pultdachpfanne**
Menge: 1,000 St

**1.3.14 Pultdachortgang Links**
Menge: 1,000 St

**1.3.15 Pultdachortgang Rechts**
Menge: 1,000 St

**1.3.16 Pultdachortgang Doppelwulst**
Menge: 1,000 St

**1.3.17 Lüftungspfanne**
Menge: 1,000 St

**1.3.18 Schneefangpfanne**
Menge: 1,000 St

**1.3.19 Firstziegel Nr. 15 ( DL ca. 38 cm )**
Menge: 1,000 St

**1.3.20 Firstabschlussziegel Nr. 15**
Menge: 1,000 St

**1.3.21 Firstausgleichsziegel Nr. 15**
Menge: 1,000 St

**1.3.22 Firstlüfterziegel Nr. 15 LÜ ( DL ca. 38 cm )**
Menge: 1,000 St

**1.3.23 Firstanfangsziegel Nr. 15 LÜ**
Menge: 1,000 St

**1.3.24 Firstendziegel Nr. 15 LÜ**
Menge: 1,000 St

**1.3.25 Firstziegel Nr. 18 ( DL ca. 37 cm )**
Menge: 1,000 St

**1.3.26 Firstabschlussziegel Nr. 18**
Menge: 1,000 St

**1.3.27 Firstausgleichsziegel Nr. 18**
Menge: 1,000 St

**1.3.28 Firstlüfterziegel mit Nase Nr. 19 LÜ ( DL ca. 36 cm )**
Firstlüfterziegel mit Nase Nr. 19 LÜ ( DL ca. 36 cm )
bis 10 m Sparrenlänge u. 45 Grad Dachneigung
Menge: 1,000 St

**1.3.29 Firstanfangsziegel Nr. 19 LÜ**
Menge: 1,000 St

**1.3.30 Firstendziegel Nr. 19 LÜ**
Menge: 1,000 St

**1.3.31 Firstziegel Nr. 21 ( DL ca. 37 cm )**
Menge: 1,000 St

**1.3.32 Firstabschlussziegel Nr. 21**
Menge: 1,000 St

**1.3.33 Firstausgleichsziegel Nr. 21**
Menge: 1,000 St

**1.3.34 keramische Verlängerungsplatte**
keramische Verlängerungsplatte
universal für FAB-Ziegel
Menge: 1,000 St

**1.3.35 Walmkappe**
Menge: 1,000 St

#### 1.4 Stundenlohnarbeiten

*Hinweis*
Die Ausführung von Stundenlohnarbeiten hat sich der
Auftragnehmer von der Bauleitung schriftlich anweisen
zu lassen. Die Anweisung wird in 2-facher Fertigung
ausgestellt und ist der Bauleitung bei der
Unterzeichnung der Stundenlohnzettel vorzulegen.

Stundenlohnzettel müssen eindeutig erkennen lassen:

1. Name des Auftragnehmers (Firma)

2. Bezeichnung, Ort und Lage der Baustelle

3. Anzahl, Name und genaue Berufsbezeichnung der im
Stundenlohn beschäftigten
 Arbeitnehmer; die von diesen am Tag geleistete
Gesamtstundenzahl.

4. Bezeichnung der ausgeführten Arbeiten

5. Menge oder Gewicht und Art etwaiger Zulieferungen,
wie Material

6. Benutzung von Maschinen

Die vom Auftragnehmer oder seinem Bevollmächtigten
unterschriebenen Stundenlohnzettel müssen für jeden
Kalendertag getrennt ausgestellt sein und sind täglich
der Bauleitung in doppelter Fertigung zur Anerkennung
vorzulegen.

Zuschläge für Überstunden-, Nacht- und Sonntagsarbeiten
werden nur auf besondere Anweisung der Bauleitung
bezahlt. Ein Anspruch auf die Stundenlohnarbeiten durch
den Auftragnehmer besteht nicht.

Bei den Stundenlohnarbeiten werden Aufsichtsstunden,
Ausfall- und Wartungsstunden nicht vergütet.

Die besonderen Leistungen umfassen nicht vorhersehbare,
jedoch erforderliche ergänzende Arbeiten zur Erstellung
und den Betrieb der einzelnen Anlagenteile.

Die Ausführung dieser Leistungen ist jeweils vor Beginn
mit der Bauleitung gemeinsam festzulegen.

*Hinweis*
Für die Ausführung von Stundenlohnarbeiten für
unvorhergesehene Arbeiten, die nur auf  schriftliche
Anweisung ausgeführt werden  dürfen, gelten folgende
Verrechnungssätze  einschl. Auslösung und Fahrtkosten
(ohne MWSt)

**1.4.1 O-Monteur**
Menge: 1,000 h

**1.4.2 A-Monteur**
Menge: 1,000 h

**1.4.3 B-Monteur**
Menge: 1,000 h

**1.4.4 Helfer**
Menge: 1,000 h

**1.4.5 Auszubildender**
Menge: 1,000 h

## Zusätzlicher Text
Erklärung:

Der Unternehmer verpflichtet sich, die Leistung zu den von Ihm im
Leistungsverzeichnis angegebenen Preisen und unter den dem Angebot
zugrundegelegten Bedingungen durchzuführen.

Dem Unterzeichneten sind alle Vertragsunterlagen bekannt. Er hat sich an
Ort und Stelle über die genauen Arbeitsbedingungen informiert und diese
ohne Widerspruch hingenommen.

Der Unternehmer erklärt, daß er an keiner Preisabsprache teilgenommen
hat.

.........................................
.....................................
.................................................
 (Ort) (Datum) (Unterschrift Bieter)
